# Muster-Leistungsbeschreibung
Leistungsbeschreibung (GAEB 90, DA81)
Währung: EUR

## WP Floor 2230
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen Industrieböden

Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.

*Hinweis*
Thermisch belastete Flächen

Hinweis: Der folgende Aufbau ist chemisch, mechanisch
und thermisch beständig. Das System ist kurzzeitig
heißwasserbeständig bis 90°C (s. PG AIV N). Eine
regelmäßige oder längere thermische Beanspruchung >
40-60°C ist auszuschließen.

**00001.0001 Baustelle einrichten einschließlich Geräte**
Baustelle einrichten, An- und Abfuhr
aller benötigten Materialien, Geräte und
Maschinen. Räumen der Baustelle und
Wiederherstellung aller benutzten
Flächen in den ursprünglichen Zustand
einschließlich notwendiger
Zwischenreinigung.
Einheit: h

**00001.0002 Abklebearbeiten**
Zum Schutz vor Verschmutzungen sind
Türen, Fenster, Fußleisten, Maschinenfundamente,
Regale, Einrichtungsgegenstände mit geeignetem
Klebeband und Folie zu schützen.
Einheit: h

**00001.0003 Untergrunduntersuchung und -prüfung**
Untergrund Prüfung und Dokumentation gemäß gültigen
Regelwerken.
Einheit: m2

**00001.0004 Vorbehandlung mit geeigneten Mitteln, vorzugsw. mittels Strahlen**
Untergrundvorbehandlung mit geeigneten
Mitteln, vorzugsweise mittels
Stahlkugelstrahlverfahren, zur Erzielung
eines tragfähigen, sauberen und
tragfähigen Untergrundes, frei von
haftungsmindernden Schichten.
Einheit: m2

**00001.0005 Grundierung mit transparentem, lösemittelfreien 2-K EP-Bindemittel (MT)**
Liefern und Herstellen einer porenfüllenden
Grundierung mit einem nonylphenol-,
lösemittel- und weichmacherfreien
2-K EP-Bindemittel.
Für Verarbeitungen an lotrechten bzw.
geneigten Flächen können den Bindemitteln
geeign. Stellmittel anteilig zugegeben werden.

Farbton: transparent

Produktkenndaten -
Im Anlieferungszustand:
Komponente A, Komponente B, Mischung,
Viskosität (25 °C): 950 mPa s, 200 mPa s, 750 mPa s,
Dichte (20 °C): 1,16 g/cm³, 0,97 g/cm³, 1,08 g/cm³,

Im ausreagierten Zustand
Druckfestigkeit ca. 118 N/mm² *
Biegezugfestigkeit ca. 23 N/mm² *
* Epoxidharzmörtel 1 : 5 mit Normsand

Die genannten Werte stellen typische
Produkteigenschaften dar und sind nicht als
verbindliche Produktspezifikationen zu verstehen.

Gewählte Produkte oder gleichwertig:
Remmers Epoxy MT 100
Remmers WHG TX

Verbrauch:
Verbrauch:
mind. 0,30 - 0,50 kg/m² Remmers Epoxy MT 100 <0936>
(je nach Saugfähigkeit/Porosität des Untergrundes)
bis ca. 6,0 % Remmers WHG TX  <1221>
evtl. ca. 2-12 g anteilig zur o. g. Menge Grundierharz
Remmers WHG TX <1221>
Einheit: m2

**00001.0006 Grundierung mit transparentem, lösemittelfreien 2-K EP-Bindemittel (MT)**
Liefern und Herstellen einer porenfüllenden
Grundierung mit einem nonylphenol-,
lösemittel- und weichmacherfreien
2-K EP-Bindemittel.
Für Verarbeitungen an lotrechten bzw.
geneigten Flächen können den Bindemitteln
geeign. Stellmittel anteilig zugegeben werden.

Farbton: transparent

Produktkenndaten -
Im Anlieferungszustand:
Komponente A, Komponente B, Mischung,
Viskosität (25 °C): 950 mPa s, 200 mPa s, 750 mPa s,
Dichte (20 °C): 1,16 g/cm³, 0,97 g/cm³, 1,08 g/cm³,

Im ausreagierten Zustand
Druckfestigkeit ca. 118 N/mm² *
Biegezugfestigkeit ca. 23 N/mm² *
* Epoxidharzmörtel 1 : 5 mit Normsand

Die genannten Werte stellen typische
Produkteigenschaften dar und sind nicht als
verbindliche Produktspezifikationen zu verstehen.

Gewählte Produkte oder gleichwertig:
Remmers Epoxy MT 100
Remmers WHG TX

Verbrauch:
Verbrauch:
mind. 0,30 - 0,50 kg/m² Remmers Epoxy MT 100 <0936>
(je nach Saugfähigkeit/Porosität des Untergrundes)
bis ca. 6,0 % Remmers WHG TX  <1221>
evtl. ca. 2-12 g anteilig zur o. g. Menge Grundierharz
Remmers WHG TX <1221>
Einheit: m2

**00001.0007 Abdichten von Innenecken, Fugen und Durchdringungen mit Fugenband Tape VF**
Innenecken, Fugen und Durchdringungen mit
dem hochwertigen, vliesbeschichtetem
Premium-Dichtband auf NBR Kautschuk-Basis, Remmers Tape
VF, verstärken.
Fugenband VF 120 (Fugenband 120 mm)
Fugenband VF 75 EC (Außenecke)
Fugenband VF 100 IC (Innenecke)
Tape VF 350 350mm x 350mm (Manschette)
in die noch frische im Vorfeld applizierte, 2.
MT-Epoxyschicht
unter Einsatz der Werkzeuge z. B.:
Glättekelle, Zahnspachtel mit ZL 46, ZL 25,
Epoxy Rolle 10 cm & Metalligel
einbauen und glattstreichen
Größe der Dusch-Boden-Fläche: ______________
Angabe der einzelnen VF-Produkte:
________________________________________
________________________________________

Verbrauch:
1x psch Remmers Tape VF Produktserie <5071>
Einheit: St

**00001.0008 Rissüberbrückende Zwischenschicht**
Liefern und Herstellen einer rissüberbrückenden,
polyurethangebundenen Zwischensschicht.

Für Verarbeitungen an lotrechten bzw.
geneigten Flächen können dem PU-Bindemittel geeignete
Stellmittel zugegeben werden.

gewählte Produkte oder gleichwertig:
Remmers PUR Base WPM
Remmers WHG TX

Anwendungsbereich: Rissüberbrückende Zwischenschicht
gemäß BEB-Arbeitsblatt KH 6
Eigenschaften:
- Statisch rissüberbrückend
- Chemisch belastbar
Produktkenndaten:
Im Anlieferungszustand -
Komponente A, Komponente B, Mischung,
Viskosität (25 °C): 5230 mPa s, 70 mPa s, 2050 mPa s,
Dichte (20 °C): 1,44 g/cm³, 1,22 g/cm³, 1,40 g/cm³,

Im ausreagierten Zustand -
Anforderungen an das Produkt:
Rissüberbrückungsklasse A3 (> 0,5 mm)

Hinweis:
Gemäß Herstellerrichtlinie in Verbindung
mit der AbP "P 13895 / 24-717" als PUR-Abdichtung
im Verbund in Kombination mit einer Nutzschicht (AiV
N).
Der Verwednungsbereich bezieht sich
aufBeanspruchungsklassen A, B & C.
Dies entspricht den Wassereinwirkungsklassen W2-I und
W3-I gemäß DIN 18534-1.

Die angegebenen ungefähren Verbrauchsmengen beziehen
sich auf glatte egalisierte Untergründe.

Verbrauch:
2 Arbeitsgänge mit
mind. 1,8 kg/m² Remmers PUR Base WPM <6065>
(Farbton nach Wahl des Auftraggebers)
Anteilige Zugabe Stellmittel:
ca. 4% WHG TX
Einheit: m2

**00001.0009 Abgestellter Detailanschluss mittels abgestellter Hohl-/Dreieckskehle (Colorquarz)**
Leferung und Herstellung einer geeigneten Hohlkehle als
flüssigkeitsdichter Boden-Wandanschluss.
Gewählte Produkte:
Epoxy MT 100 / Geeignete Colorquarz-Sieblinie

Abschließend dauerelast. Verfugung:
Gewählte Produkte:
Multisil NUW / Remmers Unterwasserprimer.

Produktkenndaten - Epoxy MT 100
Im Anlieferungszustand:
Komponente A, Komponente B, Mischung,
Viskosität (25 °C): 950 mPa s, 200 mPa s, 750 mPa s,
Dichte (20 °C): 1,16 g/cm³, 0,97 g/cm³, 1,08 g/cm³,

Im ausreagierten Zustand
Druckfestigkeit ca. 118 N/mm² *
Biegezugfestigkeit ca. 23 N/mm² *
* Epoxidharzmörtel 1 : 10 mit Normsand

Die genannten Werte stellen typische
Produkteigenschaften dar und sind nicht als
verbindliche Produktspezifikationen zu verstehen.

In den Einheitspreis ist das Liefern und Herstellen der
2-K EP-Haftbrücke sowie Liefern und Einbauen eines
geeigneten Dämmstreifens einzukalkulieren.

Die Abrechnung erfolgt nach kg eingebautem
Material.

Verbrauch:
Verbrauch für die Grundierung:
0,3 - 0,5 kg/m² Remmers Epoxy MT 100 <0936>
Verbrauch für die Hohlkehle mit Schenkellänge von 5
cm:
ca. 0,2 - 0,25 kg/lfd.m Remmers Epoxy MT 100<0936>
ca. 2,0 bis 2,5 kg/lfd. m Colorquarz-Sieblinie
(Farbton nach Wahl des AG)
Einheit: lfm

**00001.0010 Einstreuschicht mit einem transp. 2K EP**
*** Grundposition ZZ 001.0
Liefern und Herstellen einer Einstreuschicht auf dem
gespachtelten bzw. grundierten Untergrund mit einem
nonylphenol-, lösemittel- und weichmacherfreien
2-K EP-Bindemittel und einem geeigneten Füllstoff,
MV bis 1:1.

gewählte Produkte oder gleichwertig:
Remmers Epoxy ST 100
Remmers Selectmix 01/03

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche Produktspezifikationen zu verstehen.

Verbrauch:
ca. 1,00 kg/m² Epoxy ST 100 <1160>
Mischung im Verhältnis 1:1
ca. 1,00 kg/m² Remmers Quarz 01/03 DF <4405>
Einheit: m2

**00001.0011 Einstreuschicht mit einem unpigmentierten 2K PUR Bindemittel**
*** Wahlposition ZZ 001.1
Liefern und Herstellen einer Beschichtung auf den
vorbereiteten Flächen mit einer
Einstreuschicht auf Basis einer
lösemittelfreien, zähharten 2-K PUR-Bindemittels
für mittlere Belastung.

Ziel:
Nach entsprechender Liegezeit (temperaturabhängig)
folgt eine vollsatte Abstreuung.

gewählte Produkte:
Remmers PUR Base WPM, Remmers Ceramix 07

Eigenschaften:
- Statisch rissüberbrückend
- Chemisch belastbar
Produktkenndaten:
Im Anlieferungszustand -
Komponente A, Komponente B, Mischung,
Viskosität (25 °C): 5230 mPa s, 70 mPa s, 2050 mPa s,
Dichte (20 °C): 1,44 g/cm³, 1,22 g/cm³, 1,40 g/cm³,

Im ausreagierten Zustand -
Anforderungen an das Produkt:
Rissüberbrückungsklasse A3 (> 0,5 mm)

Die genannten Werte stellen typische
Produkteigenschaften dar und sind nicht als
verbindliche Produktspezifikationen zu verstehen.

Hinweis: Die Einstreuschicht auf PUR-Basis ist nicht
Bestandteil der Allgemein bauaufsichtlichen Prüfung!

Verbrauch:
ca. 1,0 bis 1,2 kg/m² Remmers PUR Base WPM <6065>
Einheit: m2

*Hinweis*
Hinweis - nicht Bestandteil AbP

Hinweis: Die vorangegangene Position ist nicht
Bestandteil der Allgemein bauaufsichtlichen Prüfung!

**00001.0012 Vollsatte Einstreuung mit colorierten Quarzsand**
Liefern und Herstellen einer flächigen Einstreuung der
frischen Beschichtung mit einer Colorquarzmischung.
Nach Erhärtung ist der Überschuss restlos zu
entfernen.

gewähltes Produkt oder gleichwertig:
Remmers Ceramix 07

Farbton: nach Remmers Farbtonkarte

Produktkenndaten
Korndichte 2,65 g/cm³
Körnung ca. 0,2 - 0,7 mm
Form Fest

Die genannten Werte stellen typische
Produkteigenschaften dar und sind nicht als
verbindliche
Produktspezi??kationen zu verstehen.

Verbrauch:
mind. 6,00 kg/m² Remmers Ceramix 07
(gemäß Farbtonkarte) <6650-6652>
Einheit: m2

**00001.0013 Kopfversiegelung mit einem transp. 2K EP Bindemittel auf CQ07**
*** Grundposition ZZ 002.0
Liefern und Herstellen einer Versiegelung auf der
abgestreuten Beschichtung  mit einem
transparenten, lösemittel- und weichmacherfreien
2-K EP- Bindemittel.

gewähltes Produkt oder gleichwertig:
Remmers Epoxy BH 100

Produktkenndaten:
Im Anlieferungszustand -
Komponente A Komponente B Mischung
Viskosität (25 °C): 950 mPa s, 50 mPa s, 450 mPa s,
Dichte (20 °C): 1,16 g/cm³, 1,00 g/cm³, 1,10 g/cm³,

Im ausreagierten Zustand
Druckfestigkeit ca. 65 N/mm² *
Biegezugfestigkeit ca. 20 N/mm² *

* Epoxidharzmörtel 1 : 10 mit Normsand
Die genannten Werte stellen typische
Produkteigenschaften dar und sind nicht als
verbindliche Produktspezifikationen zu verstehen.

Verbrauch:
mind. 0,70-0,80 kg/m²  Epoxy BH 100 <0905>
 (in Abhängigkeit der Einstreuung)
Einheit: m2

**00001.0014 Kopfversiegelung mit einem vergilbungsarm. 2K EP Bindemittel auf (CQ07)**
*** Wahlposition ZZ 002.1
Liefern und Herstellen einer Versiegelung auf der
abgestreuten Beschichtung  mit einem
transparenten, lösemittel- und weichmacherfreien
2-K EP- Bindemittel.

Anwendungsbereiche:
- Bindemittel für Dekorkiesbeläge
- Kopfversiegelung für Einstreubeläge
- Fixierschicht von vollsatt eingestreuten
Flockenbelägen
- Transparente Beschichtung
Eigenschaften:
- Vergilbungsarm
- Mechanisch belastbar

Produktkenndaten:
Komponente A, Komponente B, Mischung,
Viskosität (25 °C): 700 mPa s, 460 mPa s, 630 mPa s
Dichte (20 °C): 1,15 g/cm³, 1,03 g/cm³, 1,10 g/cm³,

Die genannten Werte stellen typische
Produkteigenschaften dar und sind nicht als
verbindliche Produktspezifikationen zu verstehen.

gewähltes Produkt oder gleichwertig:
Remmers Epoxy UV 100

Verbrauch:
mind. 0,50-0,70 kg/m² Remmers Epoxy UV 100
<6344> (in Abhängigkeit der Einstreuung)
Einheit: m2

*Hinweis*
Hinweis - nicht Bestandteil AbP

Hinweis: Die vorangegangene Position ist nicht
Bestandteil der Allgemein bauaufsichtlichen Prüfung!
